# 38AW/80AWX XP ENERGY (Inverter)

- Propiedad del archivo: CONSTRUNARIO
- Formato: FIEBDC-3/2012
- Programa: Construnario Versión 3.40
- Fecha de los precios: 06/02/2014
- Divisa: EUR

**C1011CAR-031** 38AW/80AWX XP ENERGY (Inverter)
El sistema XP Energy es una completa solución de calefacción que incorpora todos los componentes y accesorios para proporcionar calefacción, refrigeración y agua caliente sanitaria. Está disponible en 4 tamaños, con capacidades de frío de 4,2 a 12 Kw. y de calor de 5 a 13,9 Kw. Especialmente indicado para aplicaciones residenciales y comerciales pequeñas. Clase energética “A” Sistema Inverter Gestión de 2 zonas a diferentes temperaturas de agua Agua caliente hasta 60ºC Funcionamiento hasta -20ºC exteriores Tecnología: Tecnología DC Inverter, con compresor “Twin rotary” sin escobillas. Alta eficiencia, libre de vibraciones y un amplio rango de regulación, entre el 20% y el 120% de la capacidad nominal Tecnología híbrida PAM (máxima potencia en el arranque) + PWM (máxima eficiencia a carga parcial) Gestión de 2 zonas con diferentes temperaturas de agua: suelo radiante y/o fan-coils Calefacción hasta -20ºC de temperatura exterior y agua caliente a 60ºC con temperaturas exteriores de hasta -10ºC Control de las condiciones interiores, exteriores y carga térmica, para trabajar en las condiciones óptimas de funcionamiento Eficiencia: Elevadas eficiencias. EER hasta 4,05 y COP hasta 4,2 Control de temperatura auto-adaptativo, para ajustar la temperatura del agua en función de la temperatura exterior y ahorrar energía Función PWM: máxima eficiencia a baja y media carga Válvulas de expansión electrónicas: Mayor eficiencia a carga parcial Modo nocturno, con velocidad del compresor reducida, que permite disminuir el consumo de energía y el nivel sonoro Instalación: Módulo hidrónico integrado: reducción del espacio necesario y menor tiempo de instalación Fácil acceso a todos los componentes internos retirando sólo 3 tornillos Interface de usuario de uso intuitivo Conexiones eléctricas simplificadas Rápida puesta en servicio Garantía: Garantía Total: 2 años en piezas, mano de obra y desplazamiento.
