# 30AWH Aquasnap (Inverter)

- Propiedad del archivo: CONSTRUNARIO
- Formato: FIEBDC-3/2012
- Programa: Construnario Versión 3.40
- Fecha de los precios: 06/02/2014
- Divisa: EUR

**C1011CAR-032** 30AWH Aquasnap (Inverter)
Las nuevas bombas de calor/enfriadoras reversibles aire-agua AquaSnap PLUS con tecnología inverter incorporada se diseñaron para aplicaciones residenciales y del pequeño comercio. Ofrecen excelentes cifras de eficiencia energética, un funcionamiento excepcionalmente silencioso y satisfacen las demandas mas exigentes de temperatura de trabajo.
Las unidades incorporan las mas recientes innovaciones tecnológicas: refrigerante R-410A que respeta la capa de ozono, compresores duales rotativos con DC inverter, ventilador de bajo nivel de ruido y control por microprocesador.
Gracias a los excepcionales valores de eficiencia energética, las minienfriadoras inverter permiten acogerse a las reducciones fiscales locales y a los planes de incentivos de todos los países de la UE.
Las unidades 30AW han sido diseñadas especialmente para una instalación y un mantenimiento sencillos y refuerzan la fama de Carrier de ofrecer una calidad del producto y una fiabilidad máximas.
Para una mayor flexibilidad, las unidades AquaSnap PLUS se suministran con un modulo hidronico integrado o sin el, en función del tipo de instalación.
Los sistemas de Bomba de calor AquaSnap PLUS se pueden utilizar con distintas unidades fan coil terminales Carrier: casetes, unidades satélites de baja, media y alta presión, unidades de consola, unidades de techo y de pared.
Características
Amplio margen de funcionamiento en los modos de calefacción y refrigeración con un rendimiento elevado en una amplia gama de temperaturas.
- Compresores duales rotativos con DC inverter con Pulse Amplitude Modulation (PAM) [modulación de amplitud de impulsos] y Pulse Width Modulation (PWM) [modulación de anchura de impulsos] para mayor fiabilidad, consumo de energía reducido y funcionamiento suave y sin vibraciones en todas las condiciones operativas.
- Ventiladores de velocidad variable con una nueva forma patentada de las palas que mejora la distribución del aire con niveles de ruido extraordinariamente bajos.
- Selección prefijada o personalizada de la curva climática adecuada para disponer de una salida estable que se corresponda con la carga térmica.
- Una salida que permite conectar e integrar la unidad con las fuentes existentes de calor o una fuente de calor de reserva (enfoque de energía simple o doble) para ofrecer un mayor ahorro y un confort optimo en todas las condiciones climatológicas.
- Conexión y control de un deshumidificador externo por medio del termostato programable 33AW-CS1 de la Serie ComfortTM que permite controlar y regular la humedad relativa.
- Conexiones de entrada y salida a la válvula de tres vías para la conexión a un deposito compensador de agua caliente domestica. Proporciona mayor flexibilidad para cualquier aplicación.
Temperatura de salida del agua de hasta 60‹C para aplicaciones de radiadores y agua caliente domestica.
- Control “enchufar y listo” para ofrecer un servicio a prueba de fallos.
- Entrada de alarma para forzar la unidad al apagado con el fin de garantizar una mayor seguridad, en coordinación con sistemas de control externos o dispositivos de seguridad.
- Salida para accionar una bomba de agua adicional y aumentar así la flexibilidad de instalación.
Tecnología avanzada
- Control electrónico del sistema: varios sensores instalados en posiciones clave del circuito de refrigerante detectan electrónicamente si el sistema se encuentra en estado operativo. Dos microcontroladores reciben la entrada de los sensores, la gestionan por medio de algoritmos de control avanzados y optimizan el caudal de refrigerante y el funcionamiento de todos los componentes esenciales: el compresor, los motores de los ventiladores y la válvula de modulación de impulsos.
- La válvula de modulación de impulsos, un dispositivo electrónico de expansión de doble flujo, optimiza la cantidad de refrigerante en el circuito y el supercalentamiento, e impide que el refrigerante retroceda al compresor. Este dispositivo mejora aun mas el alto rendimiento y la fiabilidad del sistema.
- El sistema de control del aire, que consta del ventilador impulsor, el orificio y las rejillas de descarga de aire, garantiza unos niveles de ruido mínimos.
Prestaciones avanzadas
- Los sistemas de Bomba de calor AquaSnap PLUS tienen un elevado índice de eficiencia energética, tanto en modo de refrigeración como de calefacción, y garantizan un Importante
ahorro de energía. Unas baterías grandes y eficientes y unos circuitos optimizados aseguran que todas las combinaciones cumplen los objetivos europeos de eficiencia necesarios para obtener rebajas fiscales. Asimismo, la eficiencia en condiciones de carga parcial (eficiencia energética estacional) alcanza el nivel mas alto del sector.
- Confort a lo largo de todo el ano; la avanzada tecnología empleada en las nuevas unidades de condensación de Bomba de calor AquaSnap PLUS proporciona a los usuarios unos niveles óptimos de comodidad, tanto por el control de la temperatura del agua como por la ausencia de ruido. La temperatura deseada se alcanza rápidamente y se mantiene de forma eficaz sin fluctuaciones. El modelo 30AW ofrece unos niveles óptimos de comodidad individualizada, tanto en invierno como en verano.
- Amplia gama de temperaturas: las bombas de calor AquaSnap PLUS pueden trabajar eficientemente en condiciones extremas de temperatura. Para satisfacer los requisitos de las aplicaciones de TI, la nueva AquaSnap PLUS puede trabajar a temperatura ambiente baja en modo de refrigeración (hasta 0‹C y 46‹C de temperatura exterior).
Para comodidad de los usuarios, las unidades también funcionan hasta una temperatura exterior de -20‹C en modo de calefacción, y en verano producen agua caliente a 60‹C con una temperatura exterior de hasta 30‹C en aplicaciones de agua caliente sanitaria.
Respeto del medio ambiente
- Refrigerante R-410A, compatible con el ozono.
- Refrigerante exento de cloro del grupo HFC sin potencial de destrucción del ozono.
- Refrigerante de alta densidad, por lo que se requiere menos refrigerante.
- Muy eficiente proporciona un mayor índice de eficiencia energética (EER).
- Los componentes de los sistemas de Bomba de calor AquaSnap PLUS no incluyen sustancias peligrosas.
- El nuevo embalaje garantiza una elevada protección durante el transporte y la manipulación y es 100% reciclable.
Instalación y mantenimiento rápidos y sencillos
- Fácil acceso a todos los componentes internos: basta retirar tres tornillos para desmontar todo el panel frontal y acceder a las conexiones de las tuberías de refrigerante, a la caja de control y a las conexiones eléctricas, así como al compresor y otros componentes Importantes.
- Un diseño avanzado de los circuitos y la selección de los componentes se ha traducido en una unidad compacta que ocupa poco espacio y que es fácil de transportar, incluso a través de puertas estrechas.
- Peso reducido y empuñaduras en los paneles de la unidad para facilitar el transporte.
- No necesita un deposito compensador adicional, lo que simplifica y acelera el proceso de instalación.
- Incluye de serie una válvula de alivio de presión de 3 bar.
- Deposito interno de expansión de dos o tres litros.
- Protección frente a la temperatura elevada del refrigerante.
- Llave de paso de agua que garantiza que los circuitos contienen agua suficiente para que funcione correctamente.
- Diversas opciones de salida del cable de alimentación: orificios pretaladrados en los paneles de la carcasa permiten la salida del cable por los lados, por delante o por detrás.
- El juego de herramientas de servicio del concesionario incluye el software y las conexiones para supervisar los parámetros de trabajo desde un ordenador personal, que ofrece una presentación de fácil lectura con gráficos e indicadores estadísticos.
- Todas las unidades 30AW están equipadas con conexiones de agua MPT de 1 pulgada.
- La opción con modulo hidronico integrado reduce las necesidades de espacio y simplifica la instalación. Solamente hay que conectar las conducciones eléctrica y de alimentación y retorno de agua.
Prestaciones avanzadas
- Los sistemas de Bomba de calor AquaSnap PLUS tienen un elevado índice de eficiencia energética, tanto en modo de refrigeración como de calefacción, y garantizan un Importante ahorro de energía. Unas baterías grandes y eficientes y unos circuitos optimizados aseguran que todas las combinaciones
cumplen los objetivos europeos de eficiencia necesarios para obtener rebajas fiscales. Asimismo, la eficiencia en condiciones de carga parcial (eficiencia energética estacional) alcanza el nivel mas alto del sector.
- Confort a lo largo de todo el ano; la avanzada tecnología empleada en las nuevas unidades de condensación de Bomba de calor AquaSnap PLUS proporciona a los usuarios unos niveles óptimos de comodidad, tanto por el control de la temperatura del agua como por la ausencia de ruido. La temperatura deseada se alcanza rápidamente y se mantiene de forma eficaz sin fluctuaciones. El modelo 30AW ofrece unos niveles óptimos de comodidad individualizada, tanto en invierno como en verano.
- Amplia gama de temperaturas: las bombas de calor AquaSnap PLUS pueden trabajar eficientemente en condiciones extremas de temperatura. Para satisfacer los requisitos de las aplicaciones de TI, la nueva AquaSnap PLUS puede trabajar a temperatura ambiente baja en modo de refrigeración (hasta 0‹C y 46‹C de temperatura exterior).
- La conexión de la tubería de drenaje del agua de condensación a la unidad incluye una junta de goma para impedir fugas.
- Garras de anclaje especialmente configuradas aseguran una sujeción correcta y segura de la unidad a la obra.
El termostato programable de la serie Comfort™ efectúa periódicamente comprobaciones en el sistema para supervisar y evaluar los parámetros de trabajo de la unidad (los parámetros estándar para la versión H (AC) son TAS de 45‹C en calefacción y de 7‹C en refrigeración, y para la versión X (CHF), de 35‹C en calefacción y de 15‹C en refrigeración). Si se produce algún problema, los códigos y mensajes de localización de averías ayudan al técnico de mantenimiento en su investigación.
Compresor dual rotativo con DC inverter
- Tecnología avanzada que ofrece la máxima eficiencia energética con una gran capacidad en condiciones de demanda máxima y un rendimiento optimo a velocidades baja y media del compresor. El DC inverter de la Bomba de calor AquaSnap PLUS emplea tecnología inverter hibrida Intelligent Power Drive Unit (IPDU) [vector de control inteligente], que combina dos lógicas de gestión electrónica: PAM y PWM para conseguir un funcionamiento optimo del compresor en cualquier situación, con fluctuaciones mínimas de temperatura y un perfecto control personalizado del confort con un consumo de energía notablemente menor.
-- PAM: la modulación de la amplitud del impulso de la corriente continua controla el compresor en las condiciones de carga máxima (arranque y picos de carga) aumentando la tensión a frecuencia fija. El compresor trabaja a alta velocidad para alcanzar rápidamente la temperatura deseada.
-- PWM: la modulación de la anchura del impulso de la corriente continua controla el compresor en condiciones de carga parcial ajustando la frecuencia a tensión fija. La velocidad del compresor se ajusta con precisión y el sistema proporciona confort de alto nivel (sin fluctuaciones de la temperatura) con unas condiciones de trabajo excepcionalmente eficientes.
La frecuencia del compresor aumenta continuamente hasta el nivel máximo. Esto garantiza que no hay picos de demanda de corriente en la fase de puesta en marcha y una conexión segura a la alimentación monofásica incluso en sistemas de gran capacidad. La máxima intensidad de funcionamiento de los sistemas AquaSnap PLUS es inferior a 7,2 A (sistemas de hasta 6 kW) y a 23 A para sistemas mayores (12 kW). La velocidad de arranque del inverter hace innecesaria una puesta en marcha suave y asegura que se consigue inmediatamente la máxima potencia.
- Los dos cilindros de compresión rotativos, desfasados entre si 180‹, y el motor DC sin escobillas, de eje perfectamente equilibrado, garantizan unas vibraciones y un ruido reducidos, incluso a velocidades de funcionamiento muy bajas.
Esto se traduce en un amplio margen entre las capacidades mínima y máxima en funcionamiento continuo, lo que garantiza que el sistema trabaja siempre en el punto optimo y proporciona la máxima comodidad con niveles de rendimiento excepcionalmente elevados.
- Cilindros duales rotativos, bajas vibraciones y baja carga sobre el eje aseguran la máxima fiabilidad del compresor y una prolongada vida útil sin problemas.
- Todos los compresores duales rotativos DC sin escobillas vienen equipados de serie con calentadores del carter.
- Una doble protección del compresor para el aislamiento acústico reduce aun mas los niveles de ruido.
Mayor fiabilidad
- Pruebas de resistencia excepcionales
- Pruebas y homologación realizadas por terceros: todas las prestaciones están homologadas por Eurovent y la seguridad de la unidad lo esta por IMQ.
- Se prueban todas las unidades en distintas etapas de la línea de producción comprobando fugas en los circuitos, conformidad de los componentes eléctricos, presiones del agua y del refrigerante.
- Comprobación al final de la línea de todos los parámetros de funcionamiento de la unidad.
- Prueba de resistencia a la corrosión.
- Ensayo de envejecimiento acelerado de componentes críticos y unidades completas montadas que simula miles de horas de funcionamiento continuo.
- Prueba del embalaje frente a impactos para garantizar que las unidades están bien protegidas contra golpes accidentales.
- Prueba exhaustiva sobre el terreno y en el lugar de instalación.
Funcionamiento económico
- Mayor eficiencia energética con carga parcial
- La eficiencia energética excepcionalmente alta de las bombas de calor AquaSnap PLUS es el resultado de un dilatado proceso de calificación y optimización.
- La utilización del aire ambiente como principal fuente de energía en las aplicaciones de calefacción domestica reduce considerablemente el consumo total de energía y hace mínimas las emisiones de CO2.
- Funcionamiento en modo nocturno con una menor velocidad del compresor que se traduce en un funcionamiento con un bajo nivel de ruido y una notable reducción del consumo de energía.
- De fácil configuración y con un económico modo silencioso que disminuye la velocidad del compresor.
- El refrigerante R-410A es de uso mas fácil que otras mezclas de refrigerantes.
Placa GMC
- El nuevo controlador GMC se ha desarrollado específicamente para las bombas de calor inverter AquaSnap PLUS con nuevos algoritmos de control. Incorpora curvas climáticas personalizadas o predefinidas, control de agua caliente sanitaria, una función de reducción del ruido por la noche, una señal de salida de desescarchado y alarma, una fuente de calor exterior, una función de prevención del bloqueo de la bomba, protección contra la congelación y gestión del funcionamiento del compresor.
Interfaces de usuario
- La AquaSnap PLUS puede utilizar las siguientes interfaces de usuario:
- el termostato programable 33AW-CS1 serie Comfort™ con pantalla LCD de fácil lectura. Ofrece una capacidad mejorada de control para maximizar rendimiento, fiabilidad y confort interior, y dispone de funciones ampliadas de programación, tales como programación semanal y señales de deshumidificador/humidificador.
El diseño de moderna elegancia encaja en cualquier decoración.
- el mando a distancia AquaSnap PLUS 33AW-RC1.
- contactos secos.
