# Módulo hidrónico con bomba doble de alta presión Usado en 30XA 0252-0502

- Propiedad del archivo: CONSTRUNARIO
- Formato: FIEBDC-3/2012
- Programa: Construnario Versión 3.40
- Fecha de los precios: 06/02/2014
- Divisa: EUR

**OP-116C-30XA** Módulo hidrónico con bomba doble de alta presión Usado en 30XA 0252-0502
Módulo hidrónico con bomba doble de alta presión Usado en 30XA 0252-0502 Incluye filtro de agua, bomba, depósito de expansión cerrado, válvula reguladora, válvula de seguridad, indicador y protección anticongelación hasta -20 °C Conmutación automática y compensación de tiempo de funcionamiento
