# Unidad preparada para salida agua glicolada Usado en 30HXL Varios

- Propiedad del archivo: CONSTRUNARIO
- Formato: FIEBDC-3/2012
- Programa: Construnario Versión 3.40
- Fecha de los precios: 06/02/2014
- Divisa: EUR

**OP-6-30HXC** Unidad preparada para salida agua glicolada Usado en 30HXL Varios
Unidad preparada para salida agua glicolada desde -6ºC hasta -10ºC con EG o -6ºC hasta -7ºC con PG. Usado en 30HXL 090/110/130/153/175/200/230/260/310/345 Consultar nuevas capacidades y consumos según condiciones de funcionamiento.
