# Enfriadoras de agua de condensación por agua compresor de tornillo 30XW 0602

- Propiedad del archivo: CONSTRUNARIO
- Formato: FIEBDC-3/2012
- Programa: Construnario Versión 3.40
- Fecha de los precios: 06/02/2014
- Divisa: EUR

**30XW-0602** u Enfriadoras de agua de condensación por agua compresor de tornillo 30XW 0602
Enfriadoras de agua de condensación por agua, con compresores de tornillo para R-134a, intercambiadores de calor de tipo multitubular, válvula corredera de capacidad de carga del compresor, válvulas de expansión electrónicas, control numérico PRO-DIALOG Plus, . Fabricada según normas C:E: y certificaciones ISO-9001. Cap. Frigorífica (kW): 541 Consumo Nom. Frío kW: 98 EER: 5,52 ESEER: 6,33 Condiciones: Condiciones estándar Eurovent, Frigorífica: temperatura de entrada/salida del agua del evaporador = Tensión/Ph/Hz: 400/3/50 LargoxAnchoxAlto UE (mm): 2742 X 936 X 1693 Peso Orient. UE (kg): 2644 Potencia Sonora (dBA): 99 Presión Sonora (dBA): 82 Condiciones: De conformidad con la norma ISO 9614-1 y certificación Eurovent Compresor: Tornillo semiherméticos 06T, 50r/s Ctd. Compresores: 1 Control. Capacidad: PRODIALOG, válvula electrónica de expansión (EXV) Ctos. Frigoríficos: 1 Refrigerante: R-134A Caudal Agua Evap. (l/s): 25,79 Caudal Agua Condens. (l/s): 30,64 Conexión Evap.: 5 Conexión Cond.: 5 Pérdida Carga Evaporador (kPa): 46 Pérdida Carga Condensador (kPa): 58,8
