# Rocersa - Atmosphere Smoke-medium 60x120 CTE3/R11 RC

- Propiedad del archivo: CONSTRUNARIO
- Formato: FIEBDC-3/2012
- Programa: Construnario Versión 3.30
- Fecha de los precios: 31/07/2018
- Divisa: EUR

**RO01W32354** u Rocersa - Atmosphere Smoke-medium 60x120 CTE3/R11 RC
Características técnicas: - Formato: 60x120 cm. - Color: smoke-medium. - M2 caja: 1,44 m2. - Espesor: 11,5 mm. - Tipo de material: porcelánico. - Esmaltado. - Aspecto: cemento. - Antideslizante. - Resiste heladas. - Rectificado. - Acabado: mate. - Uso: interior/exterior.
