# Comunicación visual

- Propiedad del archivo: CONSTRUNARIO
- Formato: FIEBDC-3/2012
- Programa: Construnario Versión 3.30
- Fecha de los precios: 07/07/2017
- Divisa: EUR

**C1903HMY_038** Comunicación visual
El objetivo principal de los elementos de comunicación Visual en la tienda es conducir a los consumidores hacia los productos expuestos o las acciones promocionales organizadas en el espacio comercial. Atraer su atención para incitar a la compra. HMY ofrece un servicio de Comunicación Visual integral para las marcas. Adaptamos las diferentes soluciones de exposición en el punto de venta a la imagen de las marcas respetando su identidad corporativa y aportando valor en cada aplicación: cartelería, señalización...
