# Ranking de tiendas

- Propiedad del archivo: CONSTRUNARIO
- Formato: FIEBDC-3/2012
- Programa: Construnario Versión 3.30
- Fecha de los precios: 07/07/2017
- Divisa: EUR

**C1903HMY_01068** Ranking de tiendas
Esta solución ofrece a las marcas y retailers la posibilidad de analizar todos los puntos de venta y crear un ranking global, permitiendo comparaciones dependiendo de los KPIs seleccionados. Gracias a herramientas de Business Intelligence de este tipo, la marca o retailer puede medir: • La eficiencia de las campañas de marketing • Qué tienda presenta más potencial y cómo explotarlo • Optimización del personal. El sistema realiza cálculos complejos cruzando cientos de variables para estimar el número de empleados en función del promedio de los clientes • Cómo el clima afecta al negocio • Previsión de visitas y ventas • Puntos fuertes y débiles de cada punto de venta para identificar sus variables de mejora
