# Kiosco interactivo

- Propiedad del archivo: CONSTRUNARIO
- Formato: FIEBDC-3/2012
- Programa: Construnario Versión 3.30
- Fecha de los precios: 07/07/2017
- Divisa: EUR

**C1903HMY_01052** Kiosco interactivo
La ventaja principal del kiosco interactivo que permite aprovechar el momento de predisposición del cliente a la compra cuando hay falta de stock en tienda. Con el Interactive kiosk conseguimos no dejar escapar una venta por falta de productos físicos. Se puede aprovechar la web existente de la empresa para crear el kiosco interactivo y mostrar los productos en la pantalla con un nivel de usabilidad adaptado a este soporte. Es además una potente herramienta de asistencia a la venta para los empleados de la tienda. Funcionalidades del kiosco interactivo - Atención personalizada: Información técnica de multitud de productos. Consultas muy técnicas (fenómeno webrooming). Guía de venta. - Interacción del cliente: Escaneo del producto para información a través de lectura código de barras Localización producto en tienda con mapa de ubicación - Recomendaciones: Venta cruzada. Productos relacionados.
