# Mostradores

- Propiedad del archivo: CONSTRUNARIO
- Formato: FIEBDC-3/2012
- Programa: Construnario Versión 3.30
- Fecha de los precios: 07/07/2017
- Divisa: EUR

**C1903HMY_01031** Mostradores
Nuestros mostradores están diseñados para ofrecer la máxima funcionalidad dentro de la tienda. Son el punto de atención al cliente, ya sea para finalizar la compra o como lugar de información. Deben ir acordes con la decoración de la tienda y ser cómodos y ergonómicos para el personal. Fabricados en todo tipo de materiales:mostradores de madera , metal, cristal, metacrilato… pueden ser retroiluminados con sistemas Led´s y se les puede aplicar cualquiera de nuestras tecnologías para el proceso de pago, convirtiéndolos en cajas de salida internas. Mostradores únicos, diseñados exclusivamente para cada proyecto.
