# General contracting

- Propiedad del archivo: CONSTRUNARIO
- Formato: FIEBDC-3/2012
- Programa: Construnario Versión 3.30
- Fecha de los precios: 07/07/2017
- Divisa: EUR

**C1903HMY_043** General contracting
HMY General Contracting Solutions ofrece una amplia gama de servicios, directamente o a través de subcontratistas, incluida la gestión de proyectos. Asumimos responsabilidades legales y funcionales en nombre del cliente para estos proyectos, como parte de nuestras capacidades para una implementación 360º llave en mano. Muchas marcas internacionales se han beneficiado de la forma en que abordamos la creación de un espacio comercial único o un mobiliario comercial original. En HMY General Contracting Solutions somos expertos en la construcción de locales comerciales, renovación de tiendas, remodelación de espacios comerciales, montaje de tiendas, trabajos de carpintería, techos, suelos, paredes y todo tipo de instalaciones electromecánicas: aire acondicionado, fontanería, electricidad, etc.
