# Para TRS - Opciones y accesorios de Automatic Systems

- Propiedad del archivo: CONSTRUNARIO
- Formato: FIEBDC-3/2012
- Programa: Construnario Versión 3.30
- Fecha de los precios: 14/05/2014
- Divisa: EUR

**C1013AUT-1609** Para TRS - Opciones y accesorios de Automatic Systems
Opciones de seguridad: Tejadillo para una mayor protección contra las condiciones climatológicas adversas y para la prevención de los intentos de escalada Opciones de protección del usuario: Dispositivo de desbloqueo con llave de los obstáculos en caso de urgencia Protector de tacones para una mayor protección del usuario Interruptor crepuscular para el control de la iluminación integrada Adaptaciones estéticas: Peines móviles de acero inoxidable AISI 304 Personalización de la carrocería para una perfecta integración en su estilo arquitectónico: RAL específico Adaptaciones técnicas: Lógica de mando para ampliar los modos de funcionamiento, para ajustar los parámetros gracias a una interfaz ergonómica y para satisfacer sus necesidades funcionales Alimentación eléctrica 120 V 60 Hz para una óptima adaptación a su entorno Calefacción para un correcto funcionamiento en los entornos más exigentes Cruz de empotramiento que facilita la instalación Control y mando: Soporte lector para una fácil y armoniosa integración de los sistemas de autenticación Consola de control con botones para controlar a distancia sus tambores de seguridad TRS 370/TRS 371/TRS 372
