# Para RevLock - Opciones y accesorios de Automatic Systems

- Propiedad del archivo: CONSTRUNARIO
- Formato: FIEBDC-3/2012
- Programa: Construnario Versión 3.30
- Fecha de los precios: 14/05/2014
- Divisa: EUR

**C1013AUT-1611** Para RevLock - Opciones y accesorios de Automatic Systems
Seguridad y protección: Kit de control de acceso 1 o 2 sentidos (detección de paso por control IR) Detección de unicidad de presencia por control volumétrico Detección antirrotura Distintos espesores de vidrio Sistemas de bloqueo de obstáculos Obstáculos abatibles Puertas adicionales manual o automática Estética y personalización: Acabado de acero pintado: diferentes colores Acabado de acero inoxidable cepillado o espejo Kit de revestimiento lateral Tapa superior para mayor estanqueidad Techo de diferentes alturas Paso libre 2300mm Suministro de 110 Vac Calefacción ventilada adicional Control y mando: Integración de lectores de tarjetas de identificación Síntesis vocal y mensajes informativos Pictograma Apertura por radar Interfonía Pulsador de EMERGENCIA Consola de explotación para gestión local o a distancia bajo TCP/IP
