# BL 15 - Acceso perimetral de Automatic Systems

- Propiedad del archivo: CONSTRUNARIO
- Formato: FIEBDC-3/2012
- Programa: Construnario Versión 3.30
- Fecha de los precios: 19/05/2014
- Divisa: EUR

**C1013AUT-2402** BL 15 - Acceso perimetral de Automatic Systems
Permite garantizar el control de acceso a los lugares colectivos. Barrera eficaz y económica con toda la seguridad necesaria para los usuarios. Se integra perfectamente en cualquier ambiente corporativo y público. Servidor web integrado: Para monitorizar y parametrizar en tiempo real así como para el mantenimiento local o a distancia, a través de navegador web Señalizaciones luminosas: LEDs de gran luminosidad en la carrocería, que aseguran las funciones de semáforo (R/V) o de señalización de alarmas, para una gestión perfecta del tráfico Carcasas intercambiables: Para una personalización muy fácil de la barrera: - Con su marca o campañas de comunicación - Remplazar el revestimiento a consecuencia de daños o choques ligeros Conectividad: Interface TCP/IP para la comunicación de las barrera en una red Ethernet Auto-configuración: Automonitor de fallos y dispositivos de configuración automática de la barrera Ventajas: Gestión de altos flujos Gestión a distancia Diseño moderno Ciclo de vida lardo Aplicaciones: Residencias privadas PYMES Hospitales y centros de salud Centros comerciales e industrias
