# RSB 76H - Acceso perimetral de Automatic Systems

- Propiedad del archivo: CONSTRUNARIO
- Formato: FIEBDC-3/2012
- Programa: Construnario Versión 3.30
- Fecha de los precios: 19/05/2014
- Divisa: EUR

**C1013AUT-2417** RSB 76H - Acceso perimetral de Automatic Systems
Es un obstáculo electromecánico escamoteable de alta seguridad. Su estructura y dimensiones le permiten resistir impactos violentos. Por ello, se emplea para dotar de seguridad los accesos a zonas con un grado muy elevado de control, y con riesgo de intrusión. Este producto está disponible en versión electromecánica. Ventajas: Robustez: . Producto concebido para zonas industriales . Gran resistencia al impacto Seguridad: . Efecto disuasivo del obstáculo . Resistencia eficaz del obstáculo . Elementos de control en un armario independiente Principales segmentos del mercado a que se dirige el producto: . Protección de emplazamientos (dependencias gubernamentales, embajadas, emplazamientos militares, cuarteles, centros de almacenamiento, aeropuertos, etc.)
