# Transporte público - Productos pasajeros de Automatic Systems

- Propiedad del archivo: CONSTRUNARIO
- Formato: FIEBDC-3/2012
- Programa: Construnario Versión 3.30
- Fecha de los precios: 26/06/2014
- Divisa: EUR

**C1013AUT-31** Transporte público - Productos pasajeros de Automatic Systems
Una gama completa de obstaculos de control de acceso de gran fiabilidad, concebidos para responder a las necesidades de los clientes de las redes de Transporte Publico, capaces de incorporar todas las soluciones billeticas existentes, y equipos de modulos de comunicación, permitiendo una integración en los sistemas de información globales.
