# Al-Top - Kit FRE208AG con trípode y mira

- Propiedad del archivo: CONSTRUNARIO
- Formato: FIEBDC-3/2012
- Programa: Construnario Versión 3.50
- Fecha de los precios: 16/10/2018
- Divisa: EUR

**KITFRE208AG** u Al-Top - Kit FRE208AG con trípode y mira
Incluye: - Nivel FRE208. - Tri´pode extensible 700001. - Mira telesco´pica la´ser ajustable 2m. Características técnicas: - Precisión: ±3 mm a 30 m - Alcance con receptor: 300 m dia´metro - Cinco velocidades de rotacio´n: 0-60-120-300-600 r.p.m - 4 funciones de escaneo: a´ngulos 10º, 45º, 90º, 180º - Fuente la´ser: 635 nm - Distancia operativa control remoto: 20 m. - Temperatura de funcionamiento: -20ºC + 50ºC - Impermeable y antipolvo: si, IP55 - Dimensiones: 185 x 140 x 140 (largo, ancho, alto) - Peso: 2 Kg. Bateri´as recargables
