# Alt-Top - EK-118G Nivel láser autonivelante de líneas vertical/horizontal de rayo verde (soporte con pinza)

- Propiedad del archivo: CONSTRUNARIO
- Formato: FIEBDC-3/2012
- Programa: Construnario Versión 3.50
- Fecha de los precios: 16/10/2018
- Divisa: EUR

**EK-118G_P** u Alt-Top - EK-118G Nivel láser autonivelante de líneas vertical/horizontal de rayo verde (soporte con pinza)
Características técnicas: - Tipo de Láser: 635 nm Clase II - Precisión líneas vertical/horizontal: ± 1 mm/5m - Autorango de nivelacio´n: +- 3º - Compensador: magne´tico con bloqueo para transporte - Fuente de alimentacio´n: 3 AA bateri´as - Duracio´n: 12 horas - Alcance: 30 m Accesorios incluidos: - Revestimiento de goma para la proteccio´n de impactos. - Soporte imantado con adaptador a tri´pode. - Gafas intensificadoras. - Sen~al imantada color verde. - Pack de 3 pilas de 1,5V. - Bolsa de transporte.
