# Al-Top - MW-93TG Nivel láser autonivelante verde

- Propiedad del archivo: CONSTRUNARIO
- Formato: FIEBDC-3/2012
- Programa: Construnario Versión 3.50
- Fecha de los precios: 16/10/2018
- Divisa: EUR

**MW-93TG** u Al-Top - MW-93TG Nivel láser autonivelante verde
NIvel láser autonivelante verde, proyecta líneas 360º en vertical, horizontal, escuadra y aplome. Características técnicas: - Potencia: 100 - Diodo la´ser: 660NM, 1MW - Precisión líneas vertical/horizontal: ± 0,2mm/m - Alcance esta´ndard: 30m - Alcance con detector: 80m - Rango autonivelacio´n: ±4º - Aviso fuera de rango: Flash - Fuente de alimentación: Batería de litio con cargador - Autonomi´a: Con 1 plano la´ser:15 horas Con 2 plano la´ser:9 horas Con 3 plano la´ser: 5 horas - Temperatura de trabajo: -10ºC hasta 40ºC - Peso: 0,75 kg. - Medidas: 132 x 85 x 127mm Rango de aplicaciones: En general, cualquier trabajo de interiorismo que necesitemos nivelar, aplomar, alinear y hacer escuadras. Accesorios incluidos: - Bolsa. - Base Imantada.
