# CLEAR MOULD PROTECT - Protector de moldes contra la corrosión a corto plazo. Aceite fino transparente - de CRC

- Propiedad del archivo: CONSTRUNARIO
- Formato: FIEBDC-3/2012
- Programa: Construnario Versión 3.51
- Fecha de los precios: 26/11/2018
- Divisa: EUR

**32838_AA** u CLEAR MOULD PROTECT - Protector de moldes contra la corrosión a corto plazo. Aceite fino transparente - de CRC
Protección temporal contra la corrosión para protección de moldes a corto plazo. Protección contra la corrosión sin silicona para herramientas de moldeo. Registro NSF para uso en embalaje de la industria alimentaria. • Registro NSF H2 • Ideal para la protección a corto plazo de herramientas de molde, moldes y plantillas • Durante el tiempo de inactividad, se carbonizan los restos de polímeros • Desplaza la humedad de las superficies de metal • Sin silicona • No necesita limpieza ya que el producto se elimina durante los primeros ciclos de producción Código EAN: 5412386064982
