# HAND WIPES - Toallitas lavamanos industriales enérgicas - 50u - de CRC

- Propiedad del archivo: CONSTRUNARIO
- Formato: FIEBDC-3/2012
- Programa: Construnario Versión 3.51
- Fecha de los precios: 26/11/2018
- Divisa: EUR

**20246_AA** u HAND WIPES - Toallitas lavamanos industriales enérgicas - 50u - de CRC
Toallitas lavamanos industriales capaces de eliminar aceite, grasa, pintura, tinta y adhesivos. CRC Hand Wipes están impregnadas con un limpiador eficaz y una solución suave con las manos pero enérgicas con la suciedad. Código EAN: 5412386002212
