# PAINT & GASKET REMOVER - Quita juntas. Decapante. Súper enérgico. Elimina carbonilla, pinturas y barnices - de CRC

- Propiedad del archivo: CONSTRUNARIO
- Formato: FIEBDC-3/2012
- Programa: Construnario Versión 3.51
- Fecha de los precios: 26/11/2018
- Divisa: EUR

**32370_AA** u PAINT & GASKET REMOVER - Quita juntas. Decapante. Súper enérgico. Elimina carbonilla, pinturas y barnices - de CRC
Disolvente no clorado para eliminar juntas, adhesivos y depósitos de carbón de todo tipo de sustratos. Contiene disolventes no clorados. Seguro de usar en todas las superficies de metal, no mancha. Disuelve pintura y grafitis rápida y fácilmente. Código EAN: 5412386058028
