# 2-26 - Lubricante dieléctrico - 250 ml - de CRC

- Propiedad del archivo: CONSTRUNARIO
- Formato: FIEBDC-3/2012
- Programa: Construnario Versión 3.51
- Fecha de los precios: 26/11/2018
- Divisa: EUR

**32663_AB** u 2-26 - Lubricante dieléctrico - 250 ml - de CRC
Lubricante multiusos para mantenimiento de equipos eléctricos. Previene los fallos eléctricos y electrónicos debidos a la humedad, agua, condensación y corrosión. Código EAN: 5412386063350
