# 5-56 + PTFE - Lubricante multiuso de alto rendimiento con PTFE - 5 l - de CRC

- Propiedad del archivo: CONSTRUNARIO
- Formato: FIEBDC-3/2012
- Programa: Construnario Versión 3.51
- Fecha de los precios: 26/11/2018
- Divisa: EUR

**32550_AA** u 5-56 + PTFE - Lubricante multiuso de alto rendimiento con PTFE - 5 l - de CRC
CRC 5-56 con PTFE es un lubricante multiuso de alto rendimiento para su uso en el mantenimiento mecánico profesional. Para una función de lubrificación más exigente, en aplicaciones industriales, se añade PTFE. Código EAN: 5412386062063
