# LUB 21 - Fluido de corte sintético - 5 l - de CRC

- Propiedad del archivo: CONSTRUNARIO
- Formato: FIEBDC-3/2012
- Programa: Construnario Versión 3.51
- Fecha de los precios: 26/11/2018
- Divisa: EUR

**20248_AB** u LUB 21 - Fluido de corte sintético - 5 l - de CRC
Lub 21 es un aceite de corte semi sintético para operaciones de corte y rectificación en toda clase de piezas de metal (acero, cobre, aluminio, acero inoxidable, etc). Este aceite de corte proporciona un aumento significante del tiempo de vida de la herramienta Código EAN: 5412386003639
