# SUPER TAPPING FLUID II - Aceite de roscado alta calidad - de CRC

- Propiedad del archivo: CONSTRUNARIO
- Formato: FIEBDC-3/2012
- Programa: Construnario Versión 3.51
- Fecha de los precios: 26/11/2018
- Divisa: EUR

**32686_AB** u SUPER TAPPING FLUID II - Aceite de roscado alta calidad - de CRC
Fluido de roscado no clorado, adecuado para operaciones con altas presiones. Para metales ferrosos y no ferrosos. Contiene inhibidores de corrosión altamente activos. Código EAN: 5412386064777
