# ECO PEN OIL: Aflojatodo biodegradable. Sintético - 5 l - de CRC

- Propiedad del archivo: CONSTRUNARIO
- Formato: FIEBDC-3/2012
- Programa: Construnario Versión 3.51
- Fecha de los precios: 26/11/2018
- Divisa: EUR

**31915_AA** u ECO PEN OIL: Aflojatodo biodegradable. Sintético - 5 l - de CRC
Aceite penetrante biodegradable. Libera óxido, carbonilla y corrosión. Facilita el desmontaje de equipos mecánicos, accesorios y aparatos. Código EAN: 5412386037450
