# SILICONE FPS - Lubricante sintético y agente desmoldeante - 5 l - de CRC

- Propiedad del archivo: CONSTRUNARIO
- Formato: FIEBDC-3/2012
- Programa: Construnario Versión 3.51
- Fecha de los precios: 26/11/2018
- Divisa: EUR

**32679_AA** u SILICONE FPS - Lubricante sintético y agente desmoldeante - 5 l - de CRC
Desmoldeante y lubricante. Lubricante sintético y desmoldeante para ser usado en la industria alimentaria cuando puede ocurrir contacto accidental con alimentos. Registro NSF - H1. Código EAN: 5412386062803
