# KONTAKT 61 - Lubricante anticorrosivo - de CRC

- Propiedad del archivo: CONSTRUNARIO
- Formato: FIEBDC-3/2012
- Programa: Construnario Versión 3.51
- Fecha de los precios: 26/11/2018
- Divisa: EUR

**70509_AH** u KONTAKT 61 - Lubricante anticorrosivo - de CRC
Lubricante de contactos e inhibidor de la corrosión. Forma una película fina y protectora que previene la corrosión y el desgaste. Proporciona una resistencia baja y estable de contacto, sin fugas de corriente ni corto-circuitos entre las superficies de los contactos Código EAN: 5412386060595
