# SILICONE 72 - Aceite de silicona. Dieléctrico - de CRC

- Propiedad del archivo: CONSTRUNARIO
- Formato: FIEBDC-3/2012
- Programa: Construnario Versión 3.51
- Fecha de los precios: 26/11/2018
- Divisa: EUR

**73509_AE** u SILICONE 72 - Aceite de silicona. Dieléctrico - de CRC
Para aislamiento, lubricación y protección. Un aceite viscoso aislante de alta calidad a base de silicona. Previene la descarga de chispas, evita la fuga de corriente y elimina el efecto corona. Excelentes propiedades dieléctricas. Lubricante ideal para piezas de plástico Código EAN: 5412386060649
