# EP FOOD GREASE - Grasa lubricante con PTFE para equipos de procesado de alimentos - de CRC

- Propiedad del archivo: CONSTRUNARIO
- Formato: FIEBDC-3/2012
- Programa: Construnario Versión 3.51
- Fecha de los precios: 26/11/2018
- Divisa: EUR

**32457_AA** u EP FOOD GREASE - Grasa lubricante con PTFE para equipos de procesado de alimentos - de CRC
Grasa lubricante con PTFE para equipos de procesado de alimentos. Proporciona lubricación de larga duración en cualquier equipo de procesado de alimentos en el que se puede producir un contacto accidental con los alimentos. NLGI Clasificación 2. Código EAN: 5412386002151
