# PRO PAINT IMPRIMACIÓN - Imprimación anticorrosión - rojo - de CRC

- Propiedad del archivo: CONSTRUNARIO
- Formato: FIEBDC-3/2012
- Programa: Construnario Versión 3.51
- Fecha de los precios: 26/11/2018
- Divisa: EUR

**33134** u PRO PAINT IMPRIMACIÓN - Imprimación anticorrosión - rojo - de CRC
Secado rápido, pintura acrílica universal. Imprimación. Ofrece una buena protección para llantas de acero. Puede utilizarse sobre otros materiales, madera, cristal y la mayoría de los plásticos utilizados en el coche y el hogar.
