# CRICK 130 - Detector de grietas. Revelador - de CRC

- Propiedad del archivo: CONSTRUNARIO
- Formato: FIEBDC-3/2012
- Programa: Construnario Versión 3.51
- Fecha de los precios: 26/11/2018
- Divisa: EUR

**20790_AJ** u CRICK 130 - Detector de grietas. Revelador - de CRC
Producto revelador, debe aplicarse después de eliminar el exceso de penetrante rojo Crick 120. Puede realizarse entonces la inspección visual de la superficie. Código EAN: 5412386059650
