# MoS2 SUPER LONGT GREASE - Grasa lubricante de jabón de Litio EP (extrema presión) con Disulfuro de Molibdeno - 100 ml - de CRC

- Propiedad del archivo: CONSTRUNARIO
- Formato: FIEBDC-3/2012
- Programa: Construnario Versión 3.51
- Fecha de los precios: 26/11/2018
- Divisa: EUR

**30565-AB** u MoS2 SUPER LONGT GREASE - Grasa lubricante de jabón de Litio EP (extrema presión) con Disulfuro de Molibdeno - 100 ml - de CRC
Grasa lubricante de jabón de Litio EP (extrema presión) con Disulfuro de Molibdeno (MoS2). Para rodamientos sometidos a cargas mecánicas extremas. Código EAN: 5412386414046
