# OXIDE CLEAN PLUS 250 ML - de CRC

- Propiedad del archivo: CONSTRUNARIO
- Formato: FIEBDC-3/2012
- Programa: Construnario Versión 3.51
- Fecha de los precios: 26/11/2018
- Divisa: EUR

**33192_AA** u OXIDE CLEAN PLUS 250 ML - de CRC
Limpiador de óxido + lubricante para contactos eléctricos/electrónicos. No inflamable. Este producto, no inflamable, permite su uso incluso mientras la superficie a tratar está bajo tensión eléctrica. Penetra rápidamente y afloja los depósitos de los contactos. Lubrica las superficies de contacto y proporciona un flujo óptimo de corriente eléctrica. Muy seguro de usar gracias a su mezcla no inflamable, elimina el riesgo de formación de arcos y fugas de corriente. Una vez evaporado, el Oxide Clean Plus restablece el flujo eléctrico y proporciona una película protectora contra la corrosión. Código EAN: 5412386068843
