# KONTAKT IPA 200 ML - Limpiador de contactos. Isopropanol 99,5% - de CRC

- Propiedad del archivo: CONSTRUNARIO
- Formato: FIEBDC-3/2012
- Programa: Construnario Versión 3.51
- Fecha de los precios: 27/11/2018
- Divisa: EUR

**77109-AE** u KONTAKT IPA 200 ML - Limpiador de contactos. Isopropanol 99,5% - de CRC
Limpiador universal de isopropanol. Spray de isopropanol de alta pureza para limpiar cabezales magnéticos, unidades de disco, rodillos de goma, mecanismos de precisión, sistemas de óptica, tarjetas de circuitos impresos, así como para la eliminación de tintas resistentes al agua. Código EAN: 5412386058714
