# chovATERM

- Propiedad del archivo: CONSTRUNARIO
- Formato: FIEBDC-3/2012
- Programa: Construnario Versión 3.30
- Fecha de los precios: 01/03/2019
- Divisa: EUR

**C1501CHO_122** chovATERM
ChovATERM es un aislamiento y es una impermeabilización formado por: - Aislamiento térmico de poliestireno extruído, XPS (300), siendo el tipo usual de aislamiento térmico en cubiertas. Productos con Marcado CE y con Marca AENOR. - Láminas impermeabilizantes Politaber, tipos LBM normalizados según Norma UNE-EN 13707, asimismo son láminas con Marcado CE y con Marca AENOR.
