# ChovASTAR - Lámina autoadhesiva alu

- Propiedad del archivo: CONSTRUNARIO
- Formato: FIEBDC-3/2012
- Programa: Construnario Versión 3.30
- Fecha de los precios: 01/03/2019
- Divisa: EUR

**C1501CHO_1437** ChovASTAR - Lámina autoadhesiva alu
ChovASTAR® lámina autoadhesiva alu es una lámina asfáltica impermeabilizante de fácil instalación para cubiertas inclinadas y pérgolas de madera. Por su acabado en aluminio es idónea para proteger su cubierta de la radiación solar, ya que se logra una reflexión de hasta un 97% de los rayos solares, ayudando a mejorar el confort térmico en el interior.
