# Puerta transparente con aireación 800x2000 - de Rittal

- Propiedad del archivo: CONSTRUNARIO
- Formato: FIEBDC-3/2012
- Programa: Construnario Versión 3.51
- Fecha de los precios: 18/03/2019
- Divisa: EUR

**LT7824202** u Puerta transparente con aireación 800x2000 - de Rittal
Con bisagras de 180º y empuñadura Confort con cierre de seguridad nº 3524 E. Para una circulación óptima del aire en los armarios para redes con escasa proporción de componentes activos. Material: -Marco: chapa de acero -Cristal: cristal de seguridad monocapa, 3 mm -Superficies laterales perforadas (SWG-6.7 Hexagon) para la entrada de aire Superficie: Pintada Color: RAL 7035 Unidad de envase: Incluye material de fijación. Accesorios: Bisagras de 180º para filas de armarios TS con empuñadura Confort Código EAN: 4028177236127 Código eCl@ss 4.1: 27188101 Código eCl@ss 5.1: 27182201 Código eCl@ss 6.0: 27182201 Código eCl@ss 7.0: 27182290 Código eCl@ss 8.0: 27182204 Código ETIM 3.0: EC000747 Código ETIM 4.0: EC000747 Código ETIM 5.0: EC000747 Código ETIM 6.0: EC000747
