# Juego de transporte - de Rittal

- Propiedad del archivo: CONSTRUNARIO
- Formato: FIEBDC-3/2012
- Programa: Construnario Versión 3.51
- Fecha de los precios: 18/03/2019
- Divisa: EUR

**LT7825900** u Juego de transporte - de Rittal
RITTAL Accesorios para armarios, Suelo juego de transporte para DK-TS Distancia hasta el suelo: de aprox. 40 mm. Carga total estática permitida: 750 kg por armario Unidad de envase: 1 juego = 4 ruedas (2 con giro) incl. material de fijación. Atención: Sólo para armarios sin entradas de cables ni bastidor de suelo. En armarios de 800 mm de anchura con marco de montaje de 19? deben tenerse en cuenta las medidas de montaje especiales (ver dibujo). Código EAN: 4028177234086 Código eCl@ss 4.1: 27188101 Código eCl@ss 5.1: 27189251 Código eCl@ss 6.0: 27189251 Código eCl@ss 7.0: 27182003 Código eCl@ss 8.0: 27189234 Código ETIM 3.0: EC000721 Código ETIM 4.0: EC002625 Código ETIM 5.0: EC002621 Código ETIM 6.0: EC002625
