# Crimpadora automática R8, 0,5-2,5mm² - de Rittal

- Propiedad del archivo: CONSTRUNARIO
- Formato: FIEBDC-3/2012
- Programa: Construnario Versión 3.51
- Fecha de los precios: 12/07/2018
- Divisa: EUR

**RAS4050453** u Crimpadora automática R8, 0,5-2,5mm² - de Rittal
Con superficie de amarre dentada Código EAN: 4028177804876 Código eCl@ss 5.1: 36600890 Código eCl@ss 6.0: 36600890 Código eCl@ss 7.0: 36600890 Código eCl@ss 8.0: 36600890
