# Centro de corte Secarex AC 15 - de Rittal

- Propiedad del archivo: CONSTRUNARIO
- Formato: FIEBDC-3/2012
- Programa: Construnario Versión 3.51
- Fecha de los precios: 12/07/2018
- Divisa: EUR

**RAS4050400** u Centro de corte Secarex AC 15 - de Rittal
Centro de corte Secarex AC 15 Código EAN: 4028177804791 Código eCl@ss 5.1: 36629090 Código eCl@ss 6.0: 36629090 Código eCl@ss 7.0: 36629090 Código eCl@ss 8.0: 36629090
