# Alicates de corte diagonal 0,2-11mm - de Rittal

- Propiedad del archivo: CONSTRUNARIO
- Formato: FIEBDC-3/2012
- Programa: Construnario Versión 3.51
- Fecha de los precios: 12/07/2018
- Divisa: EUR

**RAS4054600** u Alicates de corte diagonal 0,2-11mm - de Rittal
Con superficie de amarre dentada Código EAN: 4028177807815 Código eCl@ss 5.1: 21040302 Código eCl@ss 6.0: 21040302 Código eCl@ss 7.0: 21043711 Código eCl@ss 8.0: 21043711 Código ETIM 3.0: EC000165 Código ETIM 4.0: EC000165 Código ETIM 5.0: EC000165 Código ETIM 6.0: EC000165
