# Cubierta contra agua a presión 350x480x110mm - de Rittal

- Propiedad del archivo: CONSTRUNARIO
- Formato: FIEBDC-3/2012
- Programa: Construnario Versión 3.51
- Fecha de los precios: 05/03/2019
- Divisa: EUR

**LÜ3243080** u Cubierta contra agua a presión 350x480x110mm - de Rittal
RITTAL Técnica de filtros/General, Cubierta contra agua a presión 350x480x110mm Para ventilador con filtro y filtro de salida. Sencilla limpieza gracias a la junta de silicona exterior, apta para industria alimentaria. En montajes sobre el ventilador con filtro y el filtro de salida se alcanza el grado de protección IP 56 según EN 60 529. Material: -Acero inoxidable -Silicona Grado de protección: -En combinación con ventiladores con filtro/ filtros de salida se cumple NEMA 3R +12. -Cumple el grado de protección en los tipos 1, 12, 3, 3R, 4, 4X. -En SK 3237.080 y SK 3245.080 el grado de protección se cumple sólo en los tipos 1, 12, 3R Código EAN: 4028177652095 Código eCl@ss 4.1: 27188101 Código eCl@ss 5.1: 27180792 Código eCl@ss 6.0: 27180792 Código eCl@ss 7.0: 27189269 Código eCl@ss 8.0: 27182405 Código ETIM 3.0: EC000855 Código ETIM 4.0: EC000744 Código ETIM 5.0: EC000744 Código ETIM 6.0: EC000744
