# Herramienta pelacables Ø 4,5 - 40?mm - de Rittal

- Propiedad del archivo: CONSTRUNARIO
- Formato: FIEBDC-3/2012
- Programa: Construnario Versión 3.51
- Fecha de los precios: 19/03/2019
- Divisa: EUR

**RAS4054410** u Herramienta pelacables Ø 4,5 - 40?mm - de Rittal
Herramienta pelacables Ø 4,5 - 40?mm Código EAN: 4028177807754 Código eCl@ss 5.1: 21040301 Código eCl@ss 6.0: 21040301 Código eCl@ss 7.0: 21043706 Código eCl@ss 8.0: 21043706 Código ETIM 3.0: EC002109 Código ETIM 4.0: EC002109 Código ETIM 5.0: EC002109 Código ETIM 6.0: EC002109
