# Portafusibles D02-E18, UE=10pzas. - de Rittal

- Propiedad del archivo: CONSTRUNARIO
- Formato: FIEBDC-3/2012
- Programa: Construnario Versión 3.51
- Fecha de los precios: 05/03/2019
- Divisa: EUR

**SV3418010** u Portafusibles D02-E18, UE=10pzas. - de Rittal
3 polos, para distancia entre centros de barras 60 mm. Código EAN: 4028177674929 Código eCl@ss 4.1: 27188101 Código eCl@ss 5.1: 27370302 Código eCl@ss 6.0: 27370302 Código eCl@ss 7.0: 27371402 Código eCl@ss 8.0: 27142120 Código ETIM 3.0: EC001166 Código ETIM 4.0: EC001644 Código ETIM 5.0: EC001644 Código ETIM 6.0: EC001644
