# Estribo para gestión de cableado 6 UA - de Rittal

- Propiedad del archivo: CONSTRUNARIO
- Formato: FIEBDC-3/2012
- Programa: Construnario Versión 3.51
- Fecha de los precios: 18/03/2019
- Divisa: EUR

**LZ5502115** u Estribo para gestión de cableado 6 UA - de Rittal
Para guiado de cables en alturas de rack. Código EAN: 4028177679290 Código eCl@ss 4.1: 27188101 Código eCl@ss 5.1: 27189224 Código eCl@ss 6.0: 27189224 Código eCl@ss 7.0: 27400604 Código eCl@ss 8.0: 27400703 Código ETIM 3.0: EC000322 Código ETIM 4.0: EC000012 Código ETIM 5.0: EC000012 Código ETIM 6.0: EC000012
