# Módulos de medición PSM con CAN-Bus para guías conductoras PSM 4xC19 bases - de Rittal

- Propiedad del archivo: CONSTRUNARIO
- Formato: FIEBDC-3/2012
- Programa: Construnario Versión 3.51
- Fecha de los precios: 05/03/2019
- Divisa: EUR

**Ri7859420** u Módulos de medición PSM con CAN-Bus para guías conductoras PSM 4xC19 bases - de Rittal
Módulos de medición PSM con funcionalidad de conexión de las salidas y medición de la energía. Ejecuciones disponibles con IEC 60320 C13 & C19 así como CEE 7/3 (toma de tierra). Código EAN: 4028177801851 Código eCl@ss 4.1: 27188101 Código eCl@ss 5.1: 27143401 Código eCl@ss 6.0: 27143401 Código eCl@ss 7.0: 27142604 Código eCl@ss 8.0: 27371306 Código ETIM 3.0: EC000330 Código ETIM 4.0: EC000215 Código ETIM 5.0: EC002620 Código ETIM 6.0: EC000215
