# Armario SE 600x1600x600 - de Rittal

- Propiedad del archivo: CONSTRUNARIO
- Formato: FIEBDC-3/2012
- Programa: Construnario Versión 3.51
- Fecha de los precios: 05/03/2019
- Divisa: EUR

**PC5366100** u Armario SE 600x1600x600 - de Rittal
Armario SE 600x1600x600 Código EAN: 4028177693203 Código eCl@ss 4.1: 27180101 Código eCl@ss 5.1: 27180501 Código eCl@ss 6.0: 27180501 Código eCl@ss 7.0: 27180501 Código eCl@ss 8.0: 27180501 Código ETIM 3.0: EC000261 Código ETIM 4.0: EC002502 Código ETIM 5.0: EC002502 Código ETIM 6.0: EC002502
