# Cajón 19" 2UA T427 RAL9005 - de Rittal

- Propiedad del archivo: CONSTRUNARIO
- Formato: FIEBDC-3/2012
- Programa: Construnario Versión 3.51
- Fecha de los precios: 19/03/2019
- Divisa: EUR

**LZ5502305** u Cajón 19" 2UA T427 RAL9005 - de Rittal
Para la fijación frontal a las guías perfil de 482,6 mm (19"). Con tapa y guías telescópicas para el alojamiento de documentos y materiales pequeños. Código EAN: 4028177679382 Código eCl@ss 4.1: 27188101 Código eCl@ss 5.1: 27189219 Código eCl@ss 6.0: 27189219 Código eCl@ss 7.0: 27189261 Código eCl@ss 8.0: 27189261 Código ETIM 3.0: EC000316 Código ETIM 4.0: EC002620 Código ETIM 5.0: EC002620 Código ETIM 6.0: EC002620
